# Neubau Soccerfeld
Angebotsaufforderung (GAEB 90, DA83)
DV-Nummer: 632-116-
Währung: EUR

## Erdbau-, Platzbefestigungs-, Plaster- un
Datum: 29.04.26

*Hinweis*
Baubeschreibung
1. Allgemeines
Die Gemeinde Salzbergen beabsichtigt, auf einer vorh.
Sportanlage ein neues Soccerfeld zu errichten, um
das sportliche Angebot zu erweitern und die Freizeit-
und Trainingsmöglichkeiten zu verbessern. Die Baumaßnahme umfasst die Leistungen zur Baustellenräumung,
die Errichtung des Soccerfeldes sowie die
Befestigung der Aufenthaltsflächen rund um das
Spielfeld. Darüber hinaus beinhaltet sie die Lieferung
und
den Einbau der Ausstattungsgegenstände, sowie die
Durchführung der Markierungsarbeiten.
2. Lage der Baustelle
Die Baustelle befindet sich an der Straße "Am
Sportplatz" in der Gemeinde Salzbergen, Landkreis Emsland, und ist über ausgebaute Straßen erreichbar.
3. Beschreibung der auszuführenden Leistungen
3.1 Vorbereitende Arbeiten
Das Soccerfeld wird auf einer Freifläche neu
errichtet. Für die Baustelleneinrichtung hat der AN
geeignete
Flächen freizuhalten. Die Beschaffung zusätzlicher
Arbeits- und Lagerflächen, sowie deren spätere
Wiederherstellung in den ursprünglichen Zustand,
obliegt dem AN und ist einzukalkulieren. Zufahrten und
Zugänge erfolgen über das öffentliche Straßennetz.
Ver- und Entsorgung der Baustelle sind Sache des
AN.
Der Rückbau vorh. Flächen sowie techn. Ausstattungen
erfolgt ausschließlich entsprechend dem Bauablauf und in Abstimmung mit dem AG.
3.2 Befestigung Soccerplatz und Aufenthaltsfläche
Nach Freimachung des Baufeldes und Oberbodenabtrag
erfolgt die profilgerechte Herstellung des
Planums. Auf dem Grobplanum werden Bordanlagen, eine
ca. 10 cm starke Filterschicht sowie eine ca.
25 cm starke ungebundene frostsichere
Schottertragschicht eingebaut.
Der Kunststoffflächenaufbau erfolgt mit nachfolgend
genanntem Bauschichten:
3,8 cm Verfüllter Kunststoffrasenbelag
3,5 cm Gebundene elastische Untertragschicht
8 cm Obere ungebundene Tragschicht 0/22
12 cm untere ungebundene Schottertragschicht 0/32
10 cm Filterschicht Natursand
Die Vorgaben zur Farbe, Abmessungen usw. sind den
Angaben im Positionstext zu entnehmen.
Die Aufenthaltsflächen werden gem. RStO 12 Tafel 6,
Zeile 1 in Pflasterbauweise hergestellt:
8 cm Betonsteinpflaster 20/10 (grau)
3 cm Bettungssplitt 0/5
15 cm Schottertragschicht 0/32
Einfassungen erfolgen mit Tiefbordsteinen 8/25/100 cm
bzw. 6/20/100 cm inkl. Betonbettung und Rückenstütze.
Vor Einbau sind Höhen durch den AN abzustecken und
Anschlusshöhen angrenzender Flächen zu kontrollieren. Die Ausführung ist an die festen
Anschlusshöhen anzupassen, um eine sichere Entwässerung
zu gewährleisten. Änderungen sind der Bauüberwachung
anzuzeigen und bedürfen deren Zustimmung.
Sämtliche Absteck- und Kontrollleistungen sind in die
Baustellengemeinkosten einzurechnen und werden
nicht gesondert vergütet.
4.3 Ausstattung, Bandensystem
Das Spielfeld ist umlaufend mit einem 1 m hohen
Bandensystem aus Stahl mit schallabsorbierenden
Paneele, einzufassen.
Die Pfosten sind in Einzelköcherfundamenten zu
gründen. Auf dem Bandensystem ist umlaufend ein Ballfangzaun mit 2 m Höhe zu integrieren (Gesamthöhe 3 m).
An den Stirnseiten sind Tore aus Stahl bzw. Edelstahl
in das Bandensystem zu integrieren. Je Tor ist ein
Seitenelement als Tür bzw. Zugang zum Spielfeld
auszubilden.
4.4 Bauzeitvorgaben
Die Bauausführung beginnt in der 29. Kalenderwoche
2026. Die Gesamtfertigstellung einschl. aller Nebenanlagen hat bis Ende der 40. Kalenderwoche zu erfolgen.
Die Arbeiten sind witterungsunabhängig gem. VOB/B §
6.2(2) termingerecht auszuführen.
Der AN erstellt einen Bauzeitenplan unter
Berücksichtigung der Ecktermine und Bauablaufvorgaben
und
legt diesen spätestens 2 Wochen nach Auftragserteilung
dem AG zur Genehmigung vor. Bauabschnitte,
Sperrzeiten (voll-/halbseitig) sowie Fixtermine sind
verbindlich darzustellen. Sperrungsverschiebungen
sind vorab mit dem AG abzustimmen.
Die Bauablaufplanung ist mit den
Versorgungsunternehmen bzw. deren Auftragnehmern
abzustimmen;
erforderliche Umlegungen und Arbeiten an Leitungen
sind mit Baufeldzuordnung und Terminplanung in
den Bauzeitenplan aufzunehmen und bei Bedarf
fortzuschreiben.
Erschwernisse durch Bauabschnitte, parallele Arbeiten
Dritter (z.B. EVU) sowie daraus resultierende
Mehrkosten (z.B. Einrichtung, Minderleistungen,
Kleinmengen) sind in die Kalkulation einzurechnen und
werden nicht gesondert vergütet.
Während der Bauzeit finden wöchentliche
Baubesprechungen, mit AG und allen beteiligten Firmen
statt.
Der Bauzeitenplan ist entsprechend fortzuschreiben.

*Hinweis*
Vorbemerkungen zur Baubeschreibung und zum
Leistungsverzeichnis
1. Allgemeines
Vor Angebotsabgabe hat der Bieter sämtliche
Ausschreibungsunterlagen zu prüfen und sich über die
örtlichen Verhältnisse der Baustelle (insbesondere Boden-
u. Wasserverhältnisse) zu informieren; Mehrforderungen infolge Unkenntnis werden nicht vergütet.
Nebenleistungen und Hinweise aus Vertragsbedingungen,
Vorbemerkungen und Baubeschreibung zu den
LV-Positionen werden, soweit zur Herstellung erfl.,
nicht gesondert vergütet; dies gilt insb. für Erschwernisse beim Transport von Bau- und Bauhilfsstoffen auf
der Baustelle.
Der Auftragnehmer (AN) hat alle projektspezifischen
Risiken ausreichend zu versichern, Beanstandungen
durch Behörden, Grundstückseigentümer und Anlieger zu
vermeiden und den Auftraggeber (AG) von
sämtlichen Schadensersatzansprüchen freizustellen.
Für wassergefährdende Stoffe sind geeignete
Lagerflächen vorzuhalten und Maßnahmen zur Vermeidung
von Boden- und Gewässerverunreinigungen
sicherzustellen.
2. Erdarbeiten
Für Auffüllungen/Aufhöhungen ist Sand, soweit stat.
erfl., durch einen Baugrundsachverständigen auf Eignung zu prüfen; Kosten trägt bei Lieferungen des AN
dieser, sonst der AG. Auf der Baustelle gewonnener
Füllboden darf erst nach ausdrücklicher Anerkennung
der Bodengüte durch die Bauleitung wieder eingebaut werden. Zusatzmassen bedürfen der Genehmigung des
AG; bei größeren Mengen kann ein Gutachten eines anerkannten Instituts/Sachverständigen
verlangt werden.
Mutterboden ist, sofern im LV vorgesehen, in
gleichmäßiger Stärke (ca. 20cm bzw. gem. LV) aufzubringen. Reicht die Menge nicht aus, ist vor Beginn
eine gleichmäßige Schichtstärke zu ermitteln und vom
AG genehmigen zu lassen; Böschungsnacharbeiten und
Unterhaltung sind einzurechnen.
Zwischenlagerung von Aushub/angeliefertem Boden sowie
Bereitstellung der Lagerflächen obliegen dem
AN. Aufnahmeflächen sind vor Wiedereinbau zu säubern;
Räumgut ist zu beseitigen. Erschwernisse bei
Hinterfüllungen (Einbauten, Grund-/Oberflächenwasser)
sind einzurechnen.
Abrechnung erfolgt nach vom AN aufgenommenen und
anerkannten Geländeaufmaßen; Mehraushub
über Vorgaben wird nicht vergütet. Ohne genaue
Auskofferungsvorgaben erfolgt die Vergütung nach tatsächlichem Abtragsvolumen über Profile. Verluste
(Transport, Setzungen, Auflockerung) bleiben unberücksichtigt; bei Lkw-Aufmaß werden 20 % für
Auflockerung abgezogen.
3. Entwässerung / Grundwasserabsenkung
Alle zur Haltung und schadlosen Ableitung von Tages-,
Oberflächen- und Grundwasser erfl. Maßnahmen
sind mit den Einheitspreisen abgegolten.
Beeinträchtigungen der Entwässerung angrenzender
Flächen sind im Einvernehmen mit Bauleitung und
AG durch geeignete Maßnahmen so auszugleichen, dass
eine jederzeit einwandfreie Wasserabführung
gewährleistet ist.
Einleitungen in Vorfluter oder Regenwasserkanäle
dürfen keine schädlichen Verunreinigungen (z.B. Sink-
o. Schwebstoffe) enthalten; erfl. Schutzmaßnahmen
gegen Versandung, Verschlammung oder Beschädigung sind ohne gesonderte Vergütung auszuführen. Nach
Abschluss der Arbeiten ist der ursprüngliche
Zustand wiederherzustellen.
Für Schäden an Vorflutern, Regenwasserkanälen oder
angrenzenden Grundstücken haftet der AN; die
Beseitigung erfolgt auf seine Kosten und ist in die
Einheitspreise einzurechnen.
4. Sicherung von Ver- und Entsorgungsleitungen
Die Sicherung vorh. Ver- und Entsorgungsleitungen
obliegt dem AN und erfolgt in Abstimmung mit den
zuständigen Versorgungsträgern; bei Ausschachtungs-
und Erdarbeiten ist entsprechende Rücksicht zu
nehmen.
Vor Baubeginn hat der AN die genaue Lage der Leitungen
bei den Versorgungsunternehmen zu erkunden
und die erfl. Sicherungsmaßnahmen zu treffen; den
Anweisungen der Versorgungsträger ist Folge zu
leisten.
Beschädigungen oder Beeinträchtigungen von
Leitungen/Kabeln sind unverzüglich dem Versorgungsträger sowie dem AG bzw. der örtl. Bauüberwachung zu
melden.
5. Schäden an vorh. Anlagen
Die Arbeiten sind so auszuführen, dass Schäden an
bestehenden Straßen- und Nebenanlagen (z.B. Geh-
u. Radwege, Parkflächen), Ver- und
Entsorgungseinrichtungen sowie benachbarten Gebäuden
und An-
lagen vermieden werden; für Schäden, insbesondere
durch Verdichtungsgeräte, haftet der AN.
Vorh. Pflanzungen sind nach DIN 18920 und RAS-LP 4 zu
schützen; Art und Umfang der Maßnahmen
bestimmt der AN eigenverantwortlich. Die Leistungen
sind in die Einheitspreise einzurechnen und werden
nicht gesondert vergütet.
6. Aufrechterhaltung des Verkehrs, Verkehrssicherung
Der Anliegerverkehr ist während der Bauzeit weitgehend
aufrechtzuerhalten; mindestens eine Fahrspur
sowie Zufahrten zu angrenzenden Gebäuden und Flächen
sind freizuhalten oder durch Ersatzmaßnahmen sicherzustellen. Verkehrsregelungen sind mit
der Bauüberwachung abzustimmen.
Alle Verkehrssicherungsmaßnahmen sind vom AN
eigenverantwortlich durchzuführen. Erfl. Genehmigungen sind rechtzeitig bei den zuständigen Behörden
einzuholen; ggf. ist ein Verkehrszeichenplan vorzulegen. Anordnungen nach StVO sind dem AG vor Baubeginn
vorzulegen.
Kosten für Absperrung, Beschilderung,
Sicherungseinrichtungen sowie Lieferung und
Aufstellung von Verkehrszeichen sind in die Einheitspreise einzurechnen
(u.a. gem. StVO, UVV, ZTV-SA).
Bei Bodentransporten sind öffentliche Straßen ohne
zusätzliche Vergütung zu reinigen, sodass keine Be-
einträchtigung oder Gefährdung entsteht.
Nichtöffentliche Straßen und Wege sind so zu
unterhalten, dass
ein ordnungsgemäßer Baustellenverkehr gewährleistet
ist.
Nutzungserlaubnisse sind durch den AN einzuholen;
Unkenntnis der Örtlichkeit begründet keine Mehrforderungen. Privat- oder Drittwege dürfen nur nach
vorheriger Information des AG genutzt werden; Zustand
ist vor Nutzung festzustellen.
Der AN haftet für sämtliche Schäden an Straßen, Wegen
und Anlagen sowie daraus resultierende An-
sprüche und hat diese zu beseitigen. Wege sind während
der Bauzeit in befahrbarem Zustand zu halten
und nach Abschluss in den ursprünglichen oder
gleichwertigen Zustand zu versetzen. Zur Schlussrechnung ist eine Bestätigung der Wegeeigentümer über die
Erledigung etwaiger Ansprüche vorzulegen.
7. Bauabfall
Baustellenabfälle sind gem. den abfallrechtlichen
Vorschriften zu erfassen, zu transportieren und zu entsorgen. Die Baustelle ist während der gesamten Bauzeit
sauber zu halten; nach Abschluss der Arbeiten
ist eine Endreinigung durchzuführen.
Nicht als Rückbaustoff geeigneter Erdaushub ist
entsprechend den Anforderungen der LAGA (Techn.
Regeln der Länderarbeitsgemeinschaft Abfall) zu
entsorgen.
Für die Entsorgung gelten die jeweils gültigen örtl.
und gesetzlichen Bestimmungen.
8. Vermessungsarbeiten
Die Bauüberwachung stellt dem AN einen digitalen
Ausführungsplan mit allen maßgebenden Bauwerkspunkten zur Verfügung. Sämtliche weiteren
Vermessungsleistungen (u.a. Absteckung, Höhenbestimmung, Messungen) sind vom AN auf eigene Kosten und
Verantwortung auszuführen.
Eine etwaige Teilnahme des AG entbindet den AN nicht
von seiner Verantwortung. Für Absteckungs-,
Mess- und Kontrollarbeiten sind erfl. Hilfskräfte und
Geräte vom AN ohne gesonderte Vergütung bereitzustellen.
Die hierfür entstehenden Kosten sind in die
entsprechenden LV-Positionen einzurechnen und werden
nicht gesondert vergütet.
9. Ausführende Nebenleistungen
Der AN erstellt einen Bauzeitenplan und legt diesen
spätestens 14 Tage nach Auftragserteilung der Bauleitung vor; nach Genehmigung wird er
Vertragsbestandteil. Änderungen bedürfen der
Zustimmung des AG. Ri-
siken aus Bauzeitenplan und Bauablaufänderungen trägt
der AN; ausreichende Pufferzeiten sind einzuplanen.
Der AN führt ein Bautagebuch mit allen wesentlichen
Angaben zu Wetter, Arbeitszeiten, Personal, Nachunternehmern, Materialien, Geräten, Leistungen und
Bauablauf. Dieses ist wöchentlich durch die Bauüberwachung gegenzuzeichnen.
Zur Qualitätssicherung hat der AN Eigenkontrollen
durchzuführen und zu dokumentieren; Ergebnisse sind
dem AG vorzulegen. Fremd- und Kontrollprüfungen (u.a.
Verdichtung, Tragfähigkeit gem. ZTV E-StB) erfolgen durch den AG; der AN hat hierbei mitzuwirken.
Für die Abnahme und Inbetriebnahme sind sämtliche
Nachweise und Unterlagen vorzulegen, insb.:
Eigen- und Fremdüberwachungsnachweise (z.B.
Verdichtung, Tragfähigkeit, Materialprüfungen)
Soll-/Ist-Nachweise (z.B. Ebenheitsmessungen,
Kanal-TV-Untersuchungen)
Prüf-, Eignungs- und Materialunterlagen sowie
Betriebs-, Bedienungs- und Wartungsanleitungen
Alle Unterlagen sind geordnet mit Inhaltsverzeichnis
in digitaler Ausfertigung zu übergeben. Die Kosten sind
in die Einheitspreise einzurechnen.
10. Vorschriften und Normen
Es gelten die allgemein anerkannten Regeln der Technik
sowie sämtliche für die Leistung einschlägigen
Normen, Vorschriften, Richtlinien, Merkblätter und
Empfehlungen in jeweils aktueller Fassung.
Insbesondere gelten:
Erd- u. Straßenbau: ZTV E-StB, ZTV SoB-StB, TL
SoB-StB, TL Gestein-StB, ZTV-Asphalt-StB, M
SNAR, ZTV Fug-StB, ZTV BEA-StB
Entwässerungsanlagen: ZTV Ew-StB, RAS-Ew
Pflasterarbeiten/Bettung: M FP1, ZTV/TL Pflaster-StB,
DIN 18035, DIN 18134, DIN 18318, DIN EN
1338, DIN EN 1340 sowie alle jeweils zugehörigen
Normen und Regelwerke

### Titel 01 Titel: BAUSTELLENEINRICHTUNG, BAUFELDRÄU

#### Bereich 01.01 Untertitel: Baustelleneinrichtung

**01.01.1 Baustelle einrichten**
Sämtliche zur vertragsgemäßen Ausführung der
Bauleistungen
erfl. Geräte, Werkzeuge u. Betriebsmittel sind auf die
Baustelle
zu transportieren, bereitzustellen u. soweit keine
gesonderte
Vergütung erfolgt, betriebsfertig aufzustellen,
einschl. aller hierfür notwendigen Nebenarbeiten.
Hierzu gehören insbesondere das Antransportieren,
Aufbauen
u. Einrichten von Baubüros, Unterkünften, Werkstätten
sowie
Lager- u. Geräteschuppen.
Ferner sind die erfl. Versorgungs- u.
Entsorgungseinrichtungen,
wie Strom-, Wasser- u. Fernmeldeanschlüsse,
herzustellen.
Bei Bedarf sind Lagerflächen, Baustellenwege u.
sonstige Be-
festigungen im Baustellenbereich anzulegen. Erfl.
Oberbodenarbeiten einschl. des Entfernens von Aufwuchs sind
auszuführen.
Sofern die vom AG bereitgestellten Flächen nicht
ausreichen,
sind zusätzliche Flächen durch den AN zu beschaffen.
Die Vergütung erfolgt pauschal, sofern im LV keine
gesonderten
Positionen vorgesehen sind. Kosten für Vorhaltung,
Betrieb u.
Unterhaltung der Geräte u. Einrichtungen,
einschließlich Mieten,
Pachten u. Gebühren, werden nicht über diese Pauschale,
sondern über die Einheitspreise der jeweiligen
Teilleistungen
vergütet.
Menge: 1,000 psch

**01.01.2 Baumschutz für Bäume**
Bäume bis 25cm Stammdurchmesser gem. DIN 18920
schützen.
Stamm abpolstern u. mit Holzlatten (L = 2,00m)
ummanteln.
Schutz für die Dauer der Bauzeit unterhalten sowie
anschließend zurückbauen u. beseitigen.
Wurzelbereich schützen.
Menge: 2,000 St

**01.01.3 Baustelle räumen**
Baustelle von allen Geräten, Anlagen, Einrichtungen u.
dgl.
räumen. Benutzte Flächen u. Wege entsprechend dem
ursprünglichen Zustand herrichten. Soweit nicht für
bestimmte
Leistungen für das Räumen der Baustelle gesonderten
Positionen im LV enthalten sind, gilt die Pauschale.
Menge: 1,000 psch

#### Bereich 01.02 Untertietel: Baufeldräumung

**01.02.1 Pflanzliche Bodendecke abräumen, "Rasen"**
Pflanzliche Bodendecke einschl. oberster Bodenschicht
abräumen.
Bewuchshöhe: bis 15cm
Schichtdicke: 5cm
Bewuchs:  Rasen
Anfallenden Stoffe laden, fördern und einer Verwertung
gem.
Kreislaufwirtschaftsgesetz zuführen.
Abrechnung nach Aufmaß.
Menge: 680,000 m²

**01.02.2 Ober- / nicht tragf. Boden abtragen und abtransportieren**
Oberboden bzw. nicht tragfähiger Boden, teilweise mit
Wurzeln
durchsetzt, im Bereich des herzustellenden Soccerfeldes
einschl. Wegfläche und in Vollausbaubereichen
profilgerecht
abtragen, laden, abtransportieren und in Eigentum des
AN übernehmen.
Mengenermittlung nach Aufmaß an der Entnahmestelle.
Die anfallenden Stoffe sind einer Verwertung gem.
Kreislaufwirtschaftsgesetz zuzuführen.
Menge: 340,000 m³

### Titel 02 Titel: KLEINSPIELFELD

#### Bereich 02.01 Kleinspielfeld

**02.01.1 Bordstein Beton TB 8/25**
Bordstein aus Beton nach DIN EN 1340 liefern und
einbauen.
Maße gem. DIN 483
Form:  Tiefbord
Breite:  8 cm
Höhe:  25 cm
Witterungswiderstand: B
Abriebwiderstand: F
Biegezugfestigkeit: S
oder in gleichwertiger Art aus Faserbeton.
Einfassung Kleinspielfeld, Oberkante 1-seitig gefast,
Einbau
engfugig in gerader Strecke.
Bettung B/H:  30/20 cm
Rückenstütze B/H: 11/10 cm (zweiseitig)
aus Beton C 25/30 DIN EN 206-1, Körnung 0/16
Schnitt mit der Trennscheibe ist mit einzukalkulieren.
Ausführung der erfl. Nebenarbeiten und
Materialforderungen.
Menge: 100,000 lfdm

**02.01.2 Erdplanum für Kunstoffrasenflächen EV2 45 MN/m²**
Erdplanum für Kunststoffrasenflächen gem. DIN 18035 T 7
herstellen und verdichten,
Auf- und Abtrag bis '5 cm ',

Nennhöhenabweichung:  < 10 mm
Ebenheitsabweichung:  < 10 mm
Messpunktabstand:  4 m
Verdichtungsgrad DPr:  mind. 97 %
Verdichtungsmodul EV2: mind. 60 N/qmm
Verhältnis EV2:EV1:  <= 2,5
Gefälle:  max. 1 %
Menge: 460,000 m²

**02.01.3 Filterschicht aus Natursand**
Filterschicht für Kunststoffrasenflächen nach DIN
18035 T7
herstellen aus Natursand 0-16,
Schichtstärke: 10 cm
Zulässige Abweichung von der Nennhöhe: +/- 2 mm
Gefälle: 1 %
Menge: 460,000 m²

**02.01.4 Untere Ungebundene Schottertragschicht '120'**
Untere Ungebundene Schottertragschicht,
wasserdurchlässig
gem. DIN 18035-7 herstellen.
Baustoff:  Schottertragschicht
Körung:  0/32 mm
Kornabstufung:  weitgestuft
Frostwiderstand:  F4
Kornanteil d < 0,063 mm,
im eingebauten Zustand: < 7 Gew.-%
Schichtdicke:  120 mm
Verformungsmodul EV2: > 60 N/mm2
Verhältniswert EV2/EV1: < 2,5
Wasserinfiltrationsrate: > 720 mm/h
Nennhöhenabweichung: < +- 10 mm
Ebenheitsabweichung: < 10 mm
Messpunktabstand: 4 m
Gefälle:  1 %

Auf Verlangen der Bauleitung ist eine Probefläche
anzulegen
(ca. 5x5m), um die Anforderungen an die Tragschicht
(Körnung,
Wasserinfiltrationsrate u. Verformungsmodul)
nachzuweisen.
Menge: 460,000 m²

**02.01.5 Obere Ungebundene Tragschicht '80'**
Obere ungebundene Schottertragschicht,
wasserdurchlässig,
gem. DIN 18035-7 herstellen,
Baustoff:  Schottertragschicht
Körnung:  0/22mm
Kornabstufung:  weitgestuft
Frostwiderstand:  F4
Kornanteil d < 0,063mm,
im eingebauten Zustand: < 7 Gew.-%
Schichtdicke:  '80mm '
Verformungsmodul EV2: > 60N/mm2
Verhältniswert EV2/EV1: < 2,5
Wasserinfiltrationsrate: > 720mm/h
Nennhöhenabweichung: <+-10mm
Ebenheitsabweichung: <10mm
Messpunktabstand: 4m
Gefälle:  1%

Auf Verlangen der Bauleitung ist eine Probefläche
anzulegen
(ca. 5x5m), um die Anforderungen an die Tragschicht
(Körnung,
Wasserinfiltrationsrate u. Verformungsmodul)
nachzuweisen.
Menge: 460,000 m²

**02.01.6 Gebundene elastische Tragschicht für Kombinationsfelder**
wasserdurchlässig
Einbau auf Tragschicht ohne Bindemittel, Herstellung im
Ortseinbau gem. DIN 18035-7:2019 Tab. 9 und 10 mit
Großflächenfertiger
Bindemittel: Nachhaltiges Polyurethan, mind. 20%
nachwachsender
  Rohstoff Nachweis durch Herstellerzertifikat.
Elastische Zuschlagsstoffe: Elastomere in Granulat-
und/oder Faserform
Mineralische Zuschlagsstoffe: Kategorie F4 nach TL
Gestein
Kraftabbau: Klassifizierung gem. DIN 18035-7:2019 Tab.
10 Zeile 6
Kombinationsspielfelder 50% bis 65%
Dicke: 35mm
Wasserdurchlässigkeit: min. 500 mm/h
Referenzprodukt zur Orientierung:
POLYTAN-ET PolyBase GT 35 oder gleichwertig
Vom Bieter anzugeben:
Produktbezeichnung:
Menge: 460,000 m²

**02.01.7 Verfüllter Kunststoffrasenbelag**
Ressourcenschonender, recyclingfähiger,
klimafreundlicher
Kunststoffrasen mit sandgefüllter Polschicht, gem.
DIN-EN-
15330-1:2013, Kunststoffrasen mit gefüllter
Polschicht, gem.
DIN-EN-15330-1:2013, Typ 5 liefern u. gem. RAL-GZ
944/3 u.
944/5 einbauen.
Produktanforderung:
Farbe: grün
UV-Alterungsschutz u. Temperaturreduzierung durch in
die Re-
zeptur der Rasenfilamente eingelagerte, IR-Strahlung
reflektierende Spezialpigmente.
Verbesserter Abriebschutz durch dreidimensional
miteinander
verschränkte Molekülketten in der Rasenfaser.
System 1: Rasengarn
100% Polyethylen mind. 20% mechanisch hergestelltem
Post
Consumer Recyclinggranulat, Nachweis über ISCC Plus
Zertifikat
4 einzeln extrudierte Monofilamente ohne
Fibrillierung, Kräuselung durch PreciTex Texturierung
Dicke: mind. 250µm
Garngewicht: ca. 8.000dtex
System 2: Stützgarn
100% Polyethylen
8 einzeln extrudierte Monofilamente ohne
Fibrillierung, Faserform texturiert,
Dicke: mind. 120µm
Garngewicht: ca. 6.000dtex
Anzahl Filamente pro Stich: 12 Stück durch eine Nadel
Garngewicht gesamt: ca. 13.200dtex
Garneinsatzgewicht: ca. 1.600g/m²
Trägermaterial 1: 100% PP Bändchengewebe UVstabilisiert
Trägermaterial 2: PP-Stabilisierungsträger
Rückenausstattung: nachhaltige
Polyurethan-Beschichtung, ca. 800g/m²
Ausziehfestigkeit der Tuftung mind. 30 N,
antibakteriell und antifungizid
ausgerüstet, wasserfest
Noppenschenkellänge über Grund: ca. 38mm
Stichzahl: ca. 120/m
Teilung: 3/8''
Nahtband:
Kunststoffrasennahtband liefern und auslegen.
Breite bei Nähten: 30 cm
Breite bei Linierung: 40 cm
Material:  PP/PE Filtex-Vlies, einseitig
  PE-beschichtet
Flächengewicht nach DIN 53352 mindestens 150 g/m²
Kleber:
Kunststoffrasennahtband kleben
Ein lösungsfreier, feuchtigkeitsunempfindlicher
1-Komponentenkleber auf
Polyurethanbasis liefern und fachgerecht auf das
Nahtband aufbringen.
Farbe: grün
Einschl. Sandbeschwerung gem. Herstellerangaben (18
kg/m²).
Referenzprodukt zur Orientierung:
POLYTAN LigaGrass Synergy R 238 12/8 (S) oder
gleichwertig
Vom Bieter anzugeben:
Produkt:
Verfüllung mit Sand über nachfolgende Position.
Dem Angebot ist ein Datenblatt über die Eigenschaften
des
Kunststoffrasens beizulegen!
Auf Verlangen ist ein Muster vorzulegen.
Der beauftragte Bieter muss ein aktuelles
Eignungsprüfzeugnis
über die Einhaltung der Anforderungen nach DIN 18 035
Teil 7,
DIN EN 15330-1, sowie eine Gütesicherung nach RAL-GZ
244
DIN CERTCO o. glw. für das angebotene Produkt
einreichen.
Hauptnutzungsart: Fußball
Menge: 460,000 m²

**02.01.8 Sandfüllung**
Sandfüllung gem. DIN 18035-7 für Kunststoffrasenbelag
der
Vorposition,
Füllmaterial: Quarzsand, hydroklassiert, '0,25-1,25mm'
Kornform gerundet bis kugelförmig
Menge: ca. 30kg/m2'
mit Spezialgerät in gleichmäßiger Füllhöhe einbürsten.
Die Masse ist über Original-Lieferscheine
nachzuweisen, die
Liefermengen (z.B. Bigbags) werden gemeinsam mit der
Bauleitung abgenommen.
Menge: 14,000 t

**02.01.9 Makierungslinien u. -punkte Polyurethan-Farbe Soccerfeld**
Markierungslinien u. Markierungspunkte für das
Soccerfeld mit
Polyurethan-Farbe gem. DIN 18035-1 u. Markierungsplan,
für
Kunststoffflächen, einmessen u. in einem Arbeitsgang
aufbringen, Breite 50mm.
Sportart, Feldmaß, Farbton:
1 x Fußball, Linien: Mittellinie u.
Sieben-Meter-Punkt, Farbe:
weiß
Menge: 1,000 psch

**02.01.10 Köcherfundamente für Bandensystem**
Köcherfundament für Bandenpfosten an den Längs- u.
Stirnseiten aus Beton herstellen.
Abmessungen, Ausführung u´. Betongüte nach stat.
Erfordernis
u. nach Herstellerangaben des Banden- u. Zaunsystems.
Menge: 38,000 St

#### Bereich 02.02 Kontrollprüfungen

*Hinweis*
Alle Kontrollprüfungen sind in Abstimmung oder nach
Angaben
des AG oder der Bauleitung durchzuführen.

**02.02.1 Bestimmung der Korngrößenverteilung**
gem. DIN 18 123 durch Nasssiebung.
Menge: 1,000 St

**02.02.2 Lastplattendruckversuche nach DIN 18 134**
Statische Lastplatten-Druckversuche gem. DIN 18134 auf
der
hergestellten Tragschicht zum Nachweis der erfl.
Verdichtung
durchführen u. protokollieren.
Die Kontrolluntersuchungen sind von einem unabhängigen
Prüfinstitut auf Anordnung der Bauüberwachung
durchzuführen
u. dienen nicht als Eigenüberwachungsnachweis des AN.
Einschl. Vorhaltung des Kontergewichtes, Führung u.
Auswertung der Protokolle.
Menge: 2,000 St

**02.02.3 Bestimmung des Kraftabbaus, DIN 18035-7**
entspr. DIN 18035 T 7 an 2 Messpunkten.
Menge: 1,000 St

**02.02.4 Bestimmung der Wasserdurchlässigkeit**
der Sickerpackung u. ungeb. Tragschicht gem. DIN 18 035
Menge: 1,000 St

#### Bereich 02.03 Ausstattung

**02.03.1 Lieferung und Montage eines Soccerfeldes 30 x 15 m (Bandensystem)**
Bandensystem als vollständige Umrandung des
Soccerfeldes
30x15m (ausgenommen Torbereich) gem. DIN EN 15312
liefern u. montieren.
Bandensystem bestehend aus:
Stahlkonstruktion
Umlaufendes Bandensystem (Torbereiche werden
ausgespart)
gem. DIN EN 15312 als eine Konstruktion aus verzinktem
Stahl
mit einbetonierten Pfosten.
Bande
Bandenhöhe umlaufend 1m, bestehend aus lärmdämmenden,
wetterfesten Paneelen als Füllung in der
Stahlkonstruktion.
Farbe: Weiß (RAL 9010)
Ballfangzaun
An den Stirn-/Tor- u. Längsseiten an das Bandensystem
integrierte Stahlkonstruktion zum Aufhängen von
Ballfangnetzen
Höhe: 2m, Gesamthöhe einschl. Bande: 3m
Netze
Ballfangnetze: Höhe: 2m, Gesamthöhe einschl. Bande:
3m. Alle
Netze gem. DIN 15135 mit Maschenweite bis 50mm mit
einer
Fadenstärke von 5,00mm
Farbe: Grün (RAL 6029)
Einschl. des Vergießens der Köcherfundamente.
Menge: 1,000 St

**02.03.2 Lieferung und Montage von Toren für das Soccerfeld aus Stahl**
In das Bandensystem u. den Ballfangzaun integrierte
Tore
liefern u. montieren.
Tore:
Tore bestehend aus verzinktem Stahl oder Aluminium,
geprüft
nach DIN EN 15312 mit robusten Stahl- oder ´Aluminiumstreben, vollverschweißt, feuerverzinkt, mit
Zugangstür (ca. 1 m
breit, gem. TÜV als Notausgang zugelassen)
Torgröße: h x b = 2x3m
Menge: 2,000 St

### Titel 03 Titel: PFLASTERFLÄCHE

#### Bereich 03.01 Pflasterarbeiten

**03.01.1 Unterboden (mS) profilgerecht abtragen/lagern**
Unterboden profilgerecht abtragen, fördern u. geordnet
zum
Wiedereinbau auf der Baustelle lagern.
Abtragsdicke:  10-15cm
Material:  Mittelsand (mS nach DIN 18196)
Bodengruppe:  4 nach DIN 18196
Neigung der Fläche: </= 5%
Transportweg:  bis 3km
Abrechnung nach Aufmaß an der Entnahmestelle.
Menge: 35,000 m³

**03.01.2 Tiefbord, 6/20, grau, liefer/einbauen**
Tiefbordsteine aus Beton, 6/20/50 bzw. 100 cm, Farbe
grau,
Qualität: DTI, mit 1-seitiger Fase, nach DIN EN 1340
liefern u.
auf der Baustelle verteilt abladen. Tiefbordsteine
höhen u.
fluchtgerecht sowie in Kurven, mit ca. 5mm breiten
Fugen, in
Fundamentbeton C12/15 (Stärke eingeschalter
Rückenstütze =
15cm, Höhe Rückenstütze bis 5cm unter OK Tiefbord,
Oberkante leicht abgeschrägt, Bettungsstärke = 20cm) nach
DIN
18318, M FP 1 u. den Herstellerangaben einbauen. Die
ggf. erfl.
Längenanpassung durch Schnitt mit der Trennscheibe ist
mit
einzukalkulieren.
Einschl. aller erfl. Erd- u. Verdichtungsarbeiten
sowie aller
Nebenarbeiten.
Menge: 115,000 lfdm

**03.01.3 Feinplanum herstellen**
Feinplanum für die Aufnahme des Mineralstoffgemisches
im
Bereich der Wegebefestigungen u. der sonstigen
Kleinflächen
im vorgeschriebenen Gefälle herstellen u. unter evtl.
Zugabe
von Wasser mit einem geeigneten Verdichtungsgerät
verdichten, Entsprechend den ZTV E-StB wird der
Verdichtungsgrad
von Dpr.=100% bzw. ein Verformungsmodul von EV2=
80MN/m² sowie ein Verhältniswert von EV2/EV1<2,3
gefordert.
Die Anforderung an die Ebenheiten gewährt laut ZTV-E
eine
Toleranz von +/-3cm.
Es ist eine Planum-Abnahme durch den AN mit dem AG
durchzuführen.
Menge: 205,000 m²

**03.01.4 Schottertragschichtmaterial, 0/32 mm**
Schottertragschichtmaterial (STS) gem. ZTV SoB-StB aus
kornabgestuftem Mineralstoffgemisch (Natursteinmaterial,
z.B.
Quarzitgestein), Körnung 0/32mm, liefern, profilgerecht
einbauen u. verdichten.
Wartefläche u. Gehweg: Einbaugewicht von 325kg/m² (ca.
15cm im verdichteten Zustand gemessen),
Verformungsmodul
EV2: mind. 80MN/m² Verhältniswert EV2/EV1: <2,2
Die Eignung der Gesteinskörnung in Hinsicht an die
gestellten
Anforderungen gem. ZTV SoB-StB/TL SoB-StB/TL Gestein-
STB, hat der AN vor dem Einbau der Mineralstoffe durch
ein
Fremdüberwachungszeugnis nachzuweisen.
Abgerechnet wird nach Einbaugewicht.
Die eingebaute Menge ist durch Wiegekarten
nachzuweisen.
Menge: 190,000 m²

**03.01.5 Pflasterbett herstellen**
Bettungsmaterial aus gebrochenem, kornabgestuften
Brechsand-Splitt-Gemisch 0/5mm, mit hohem Wiederstand gegen
Kornzertrümmerung u. Abrieb, entspr. dem empfohlenen
Sieblinienbereich der M FP 1 (Bild 1, mittelkörniger
Bereich) u. den
Vorgaben der ZTV P-StB (Feinstkornanteile <0,063mm <
5M.-%; Kornanteil < 0,09mm zwischen 3 u. 9M.-%;
Überkornanteil bis 8mm <= 10M.-%) liefern, auf der unteren
Trag- bzw.
Frostschutzschicht in einer Stärke von 3cm einbauen,
vorverdichten, profilgerecht abziehen u. zur Aufnahme des
Pflasters
vorbereiten, Abweichend zur DIN 18318 darf die max.
Bettungsstärke 4cm nicht überschreiten u. 2cm nicht
unterschreiten. Das
Bettungsmaterial muss Filterstabil zu der Körung der
obersten
Tragschicht sein.
Menge: 190,000 m²

**03.01.6 Betonsteinpflaster, 20/10, 8cm, grau, Rechteckstein**
Betonsteinpflaster für die Wegeflächen liefern u.
verlegen.
Betonsteinpflaster, Rechteckpflaster, gem. DIN EN 1338
u. TL
Pflaster-StB, Typ DI, Abmessungen = 20x10cm, Dicke =
8cm,
mit Vorsatz, mit Abstandhalter, Farbe: grau, frei
Baustelle liefern, abladen u. auf der hergestellten
Pflasterbettung, mit einer
Fugenbreite von 3-5mm, entsprechend ZTV Pflaster-StB
u. M
FP 1, verlegen, einschlämmen u. ab rütteln.
Menge: 190,000 m²

**03.01.7 Schnittkanten herstellen (Pflaster)**
Zuarbeiten u. Schneiden des Pflasters einschl.
Passstücke für
die Verlegung an Kanten u. Einfassungen. Der Anschluss
der
Pflasterfläche an schräg verlaufenden Einfassungen ist
mit
einer parallel zur Einfassung verlaufenden Läuferreihe
aus
Rand- bzw. Rechtecksteinen zu beginnen. Bei der
Anschlussherstellung an einer Rundung z.B. Kanalschachtdeckel
ist die
Rundung mit 1-reihigem Kleinsteinpflaster einzufassen
Weiterführend ist der Verband so zu ändern, dass keine
Passsteine
eingebaut werden, welche kleiner als der halbe
Ausgangsstein
sind. Soweit die anstoßenden Steine nicht durch
Winkelschleifer
passend geschnitten werden können, ist der Anschluss
mittels
Mittel- oder Kleinpflaster auszuführen.
Menge: 75,000 lfdm

**03.01.8 Betonplatte, 50/50, grau, liefern und verlegen**
Lieferung u. fachgerechtes Versetzen von
Beton-Gehwegplatten
als 1-reihiger Streifen in ein Fundament aus
Magerbeton.
Beton-Gehwegplatte:
Material: Betonplatten nach DIN EN 1339.
Format: 50x50x5cm.
Farbe/Oberfläche: Grau
Qualität: Frost- u. tausalzbeständig.
Betonbettung (Magerbeton):
Liefern u. Einbringen eines Fundaments aus Magerbeton
C12/15 o. C16/20, erdfeucht.
Bettungsdicke unter der Platte: mind. 10cm
Verlegung:
1-reihiges Versetzen der Platten in den frischen
Magerbeton.
Flucht- u. höhengerechtes Versetzen nach Schnurschlag.
Die Platten sind fest in das Betonbett einzuklopfen
(mit Gummihammer).
Fugenbreite: 3-5mm.
Verfugung: Pflasterfugenmörtel
(wasserdurchlässig/gebunden)
Das fachgerechte Herstellen von Passstücken durch Nassschnitt ist in dieser Pos. mit einzukalkulieren.
Menge: 35,000 lfdm

**03.01.9 Oberboden für den Seitenraum einbauen**
Zwischengelagerten, steinfreien Oberboden für die
Andeckung
in einer Stärke von ca. 20cm einbauen.
Abgerechnet wird nach Andeckungsfläche u. der
Andeckungsdicke bzw. nach LKW-Aufmaß abzgl. 20% Auflockerung in
Ab-
stimmung mit der Bauüberwachung.
Vor dem Bodenauftrag ist der AG zu informieren.
Menge: 30,000 m²

#### Bereich 03.02 Ausstattung

**03.02.1 Lieferung und Monatge Sitzgelegenheit Bänke**
Sitzbank (3-Sitzer) bestehend aus Grundrahmen u.
Armlehnen
aus Stahlrohr Ø43mm. Sitzfläche u. Rückenlehen aus
Drahtgitter 30x30cm, Drahtstärke 4mm.
Befestigungsart: Einbetoniert, ca. 300mm Einbautiefe
Sitzhöhe: 440mm
Sitztiefe: 430mm
Sitzbreit 1800mm
mit Arm- u. Rückenlehnen
Bankform: gerade
Oberflächen Unterkonstruktion: pulverbeschichtet
Farbe: Standart Farbe nach Wahl des AG
Material Unterkonstruktion: Stahl
Gesamt Höhe: ca. 860mm
Gesamt Breit: ca. 1870mm
Material Auflager: Drahtgitter
Liefern u. gem. Herstellervorschriften einbauen
einschl. erfl.
Erdarbeiten sowie Betonfundamente.
In fertige Pflasterflächen inkl. Aushub u. mit
Steinanarbeitung
setzen, ist einzurechnen.
Abbildung beispielhaft, kein bestimmtes Fabrikat
vorgegeben.
Menge: 2,000 St

**03.02.2 Lieferung und Montage Abfallbehälter**
Abfallbehälter aus Stahlblech mit zwei
Befestigungspfosten zum
Einbetonieren, ohne Ascher u. feuerverzinkt.
Detailinformation:
Inhalt: ca. 40ltr.
Höhe: ca. 1285mm
Breite: ca. 370mm
Tiefe: ca. 320mm
Einwurföffnung: 120x310mm
Befestigungsart: zum Einbetonieren
Abfallbehälter rechteckig, mit Deckel.
Entleerung: Behälter mittels Dreikantschloss
entriegeln,
  schwenken u. Inhalt zum Entleeren
  entnehmbar.
Korpus Material: Stahl
Korpus Oberfläche: feuerverzinkt
liefern u. gem. Herstellervorschrift einbauen einschl.
erfl. Erdarbeiten sowie Betonfundamente.
In fertige Pflasterflächen inkl. Aushub u. mit
Steinanarbeitung
setzen, ist einzurechnen.
Abbildung beispielhaft, kein bestimmtes Fabrikat
vorgegeben.
Menge: 1,000 St

**03.02.3 Lieferung und Montage Fahrradanlehnbügel**
Anlehnbügel feuerverzinkt aus Flachstahl zum
Einbetonieren
Details:
Profil: Flachstahl 80x10mm
Tiefe: . 80mm
Breite: 850mm
Höhe: 1100mm
Höhe über Flur: 850mm
Nutzung: doppelseitig
ohne Quersteg u. Innenbügel
Oberfläche: feuerverzinkt
Befestigungsart: Einbetoniert, ca. 250mm Einbautiefe
liefern u. gem. Herstellervorschrift einbauen einschl.
erfl. Erdarbeiten sowie Betonfundamente.
In fertige Pflasterflächen inkl. Aushub u. mit
Steinanarbeitung
setzen, ist einzurechnen.
Abbildung beispielhaft, kein bestimmtes Fabrikat
vorgegeben.
Menge: 3,000 St

### Titel 05 Titel: STUNDENLOHNARBEITEN

*Hinweis*
Vergütung nur bei vorheriger ausdrücklicher Anordnung
durch
den AG. Stundenlohnberichte sind spätestens am
folgenden
Arbeitstag zur Anerkennung vorzulegen. Die
Unterschrift der
Bauleitung gilt nicht als Rechtsanerkennung; Prüfung
auf
Stundenlohn- oder Vertragsarbeit bleibt vorbehalten.
Stundenlohnsätze beinhalten Aufsicht sowie alle
sozialen u.
tariflichen Nebenkosten. Materialien u. Geräte sind vor
Ausführung preislich zu vereinbaren.

#### Bereich 05.01 Personal

**05.01.1 Stundenlohn Vorarbeiter**
Stundenlohnarbeiten für evtl. erfl. Arbeiten, die
nicht im LV
erfasst sind u. gegen Nachweis zur Ausführung kommen,
werden berechnet für Vorarbeiter.
Menge: 5,000 St

**05.01.2 Stundenlohn Landschaftsgärtner**
Stundenlohnarbeiten für evtl. erfl. Arbeiten, die
nicht im LV
erfasst sind u. gegen Nachweis zur Ausführung kommen,
werden berechnet für Landschatfsgärtner.
Menge: 5,000 St

**05.01.3 Stundenlohn Bauhelfer**
Stundenlohnarbeiten für evtl. erfl. Arbeiten, die
nicht im LV
erfasst sind u. gegen Nachweis zur Ausführung kommen,
werden berechnet für Bauhelfer.
Menge: 5,000 St

**05.01.4 Stundenlohn Auzubildenen**
Stundenlohnarbeiten für evtl. erfl. Arbeiten, die
nicht im LV
erfasst sind u. gegen Nachweis zur Ausführung kommen,
werden berechnet für Auzubildenen.
Menge: 5,000 St

#### Bereich 05.02 Geräte

**05.02.1 Baggereinsatz bis 3,0 to**
Bagger incl. Bedienung für Erdarbeiten auf dem
Grundstück, die
nicht im LV erfasst sind.
Minibagger bis 3,0 to
Menge: 5,000 St

**05.02.2 Baggereinsatz bis 5,0 to**
Bagger incl. Bedienung für Erdarbeiten auf dem
Grundstück, die
nicht im LV erfasst sind.
Bagger bis 5,0 to
Menge: 5,000 St

**05.02.3 Radladereinsatz bis 3,5 to**
Radlader incl. Bedienung für Erdarbeiten auf dem
Grundstück,
die nicht im LV erfasst sind.
Radlader bis 3,5 to
Menge: 5,000 St

USt %: 19,00
